# EIS2 - Eiswerderstraße 12, 13585 Berlin
Angebotsaufforderung (GAEB DA XML 3.3, DA83)
Projekt: EIS 2
Währung: EUR
Vergabeart: Freihändige Vergabe
Abgabeort: Covivio Immobilien GmbH Lietzenburger Str. 90 10719 Berlin F
Ausführungsbeginn: 11.09.2024
Ausführungsende: 15.11.2024
Sicherheit Vertragserfüllung %: 0,00
Sicherheit Gewährleistung %: 0,00
Auftraggeber: Covivio Wohnen GmbH, c/o Covivio Immobilien GmbH, Lietzenburger Str. 90, 10719 Berlin, Ansprechpartner Herr Quenzel, E-Mail Stefan.Quenzel@covivio.immo
Ausführungsort: EIS2 Neubau, Eiswerderstraße 12, 13585 Berlin, Ansprechpartner Quenzel, Stefan, E-Mail stefan.quenzel@covivio.immo
Erstellt mit: 5 240724, NOVA AVA, 25.07.2024

## LEISTUNGSÜBERSICHT
LEISTUNGSÜBERSICHT

| EIS1 |  |  |
| --- | --- | --- |
|  | Glasdach/-fassade für Treppenhaus E | 17 m² |

## ZUSÄTZLICHE TECHNISCHE VORBEMERKUNGEN PFOSTEN-RIEGEL-FASSADE
ZUSÄTZLICHE TECHNISCHE VORBEMERKUNGEN PFOSTEN-RIEGEL-FASSADE
Der sachliche Geltungsbereich ergibt sich ebenso wie die technische Ausführung aus ATV:
DIN 18 361 Verglasungsarbeiten
sowie den anerkannten Regeln der Technik.

Ergänzend sind folgende ATV / DIN zu berücksichtigen:
ATV DIN 18 299 Allgemeine Regelungen für Bauarbeiten jeder Art
ATV DIN 18 335 Stahlbauarbeiten
ATV DIN 18 336 Abdichtungsarbeiten
ATV DIN 18 357 Beschlagarbeiten
ATV DIN 18 363 Maler- und Lackierarbeiten - Beschichtungen
DIN 18040  Barrierefreies Bauen
DIN EN 13115 Klassifizierung mechanischer Eigenschaften

EN-Normen
Luftdurchlässigkeit nach EN 12207
Schlagregendichtheit nach EN 12208
Windwiderstand nach EN 12210
Bedienkräfte, mech. Festigkeit nach EN 13115
Dauerfunktion nach EN 12400

VDI 2719
Schalldämmung von Fenstern und deren Zusatzeinrichtungen

ift FE-05/2
Einsatzempfehlungen für Fenster und Außentüren sowie sonstige
Merkblätter und Richtlinien des ift Rosenheim e.V.

Technische Richtlinien des Glaserhandwerks
Bundesinnungsverband des Glaserhandwerks, Hadamar

VFF-Merkblätter
Verband Fenster + Fassade (VFF)

VFF KU.01
Visuelle Beurteilung von Oberflächen von Kunststofffenster- und Türelementen
Herausgeber: Verband der Fenster- und Fassadenhersteller e.V. (VFF)

ZTV zur Ausschreibung von PF-Fassade
Herausgeber: Fachabteilung Kunststofffenster des Verbandes der Fenster- und Fassadenhersteller e.V. (VFF)

RAL-GZ 695 Fenster, Fassaden und Haustüren

Weiterhin gelten sämtliche europäischen und nationalen Vorschriften, Merkblätter, Stoff- und Prüfnormen usw. jeweils in ihrer aktuellen Fassung sowie die Herstellerverarbeitungsangaben, Zulassungen und Empfehlungen der jeweiligen Fachverbände.

## ALLGEMEINE PROJEKTBESCHREIBUNG EIS 2
ALLGEMEINE PROJEKTBESCHREIBUNG EIS 2
Grundstück:
EIS2 - Eiswerderstraße 12 in 13585 Berlin/Spandau

Neubauprojekt:

Das Projekt EIS-2 umfasst einen Gewerberiegel mit einem Hochhaus. Beide Bauabschnitte erhalten eine verbindende Tiefgarage. Insgesamt sollen im Turm 17 Wohnungen sowie eine Büro- bzw. Praxisfläche und im Erdgeschoss ein Restaurant entstehen. Im angrenzenden Riegel werden weitere Büroflächen und ein Boardinghouse mit 68 Miet-Apartments untergebracht. Insgesamt entstehen 224 unterirdische Stellplätze.

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
Das Projekt EIS 2 setzt sich aus zwei oberirdischen Gebäudeteilen zusammen: Turm und Riegel. Beide werden unabhängig voneinander erschlossen, besitzen aber Verbindungen in den unterirdischen Geschossen, damit die Stellplätze der Tiefgaragen von beiden Gebäudeteilen erreichbar sind. Der Riegel soll dreigeschossig mit Staffelgeschoss sowie zwei unterirdischen Geschossen errichtet werden. Die beiden Untergeschosse (UG) beinhalten zwei Tiefgaragenebenen. Das 1. Untergeschoss wird mit einer Zu- und Abfahrtsrampe an der nördlichen Stirnseite des Riegels erschlossen. Die Tiefgaragenebene im 2.UG ist über eine innenliegende Rampe mit der Verbindungsgarage zwischen beiden Baufeldern verknüpft. Diese Verbindungsgarage bekommt im Norden eine Einfahrtsrampe. Für die Ausfahrtsrampe wird die Westseite des bereits gebauten nördlichen Garagenteils geöffnet um hier die neue Ausfahrtrampe einzubauen.

Das Erdgeschoss und das 1. Obergeschoss des Riegels sollen eine Büronutzung erhalten. Für das 2. Obergeschoss und das Staffelgeschoss ist eine Nutzung als Boardinghouse geplant. Das Gebäude erhält drei Eingänge. Der Haupteingang befindet sich an der Westfassade in einer gläsernen Fuge, welche in der Fassade den Übergang zum Turm markiert. Weiter nördlich gibt es einen weiteren Eingang von Westen und an der Ostfassade den Ausgang eines Fluchttreppenhauses. Der Turm ist zehngeschossig mit Staffelgeschoss konzipiert. Im Erdgeschoss soll ein Restaurant mit Außenterrasse und im 1.Obergeschoss eine Büro- und Praxisfläche errichtet werden. In den darüberliegenden Geschossen entstehen 17 Eigentumswohnungen. Bei dem Turm handelt es sich um ein Hochhaus gemäß Hochhausrichtlinie. Die Vertikalerschließung erfolgt daher über einen Sicherheitstreppenraum mit Druckbelüftung und zwei Aufzügen, von denen einer als Feuerwehraufzug ausgeführt wird. Die Gastronomie im Erdgeschoss erhält einen separaten Eingang. Gebäudelage, Abmessung, Grenz- und Gebäudeabstände, Grundriss- und Gebäudeform des Objekts sind aus den Planunterlagen ersichtlich.

Bauabschnitte Neubau:
EIS2 - Riegel
EIS2 - Turm

Kennzahlen Turm:
Wohneinheiten  = 17 WE
Gewerbe: 1 Restaurant, 1 Gewerbe (5 Büroräume und 1 Besprechungsraum)

Kennzahlen Riegel:
Gemietete Wohneinheiten  = 68 Apartments
Gewerbe = 1 Gewerbe (13 Büroräume, 2 Seminarräume, 1 Boarding House und 2x Geschäftsführung)

Kennzahlen EIS2:
Gewerbliche Einheiten (Insgesamt) = 43
- Wohnen Turm (2.-10,OG) = 2.303 m²
- Office Turm (1.OG) = 269 m²
- Gastro Turm (EG) = 436 m²
- Office Riegel (EG)  = 1.203 m²
- Boardinghouse Riegel (1.-3,OG)  = 3.672 m²
Summe Gewebe = 5.578 m²

BGF

| Riegel: | 5.738,9 m² |
| --- | --- |
| Turm: | 4.515,64 m² |

inkl. UG-1 und UG-2

Sonstiges:
Die vorgesehenen Bauleistungen werden entsprechend der derzeit geltenden öffentlich-rechtlichen Vorschriften, der dort geforderten bautechnischen Nachweise und nach den allgemein anerkannten Regeln der Baukunst und der Technik ausgeführt. Die Anforderungen des Brandschutzes sind einzuhalten.

Die Erschließung des Grundstückes an das vollständig ausgebaute öffentliche Straßenland im Sinne des Baugesetzbuches und des Erschließungsbeitragsgesetzes ist gesichert.

Die Dimensionierung sämtlicher Medien werden mit den Versorgungsträgern entsprechend des heutigen Standards abgestimmt und eingerichtet.

## 3199 Glaskonstruktion für Treppenhaus E
Datum: 13.06.2024

*Hinweis: Leitbeschreibung, Pfosten-Riegel-Fassade*
Die Konstruktion besteht aus einem Tragwerk und dem kombinierten Verglasung,- Entwässerung-und Andrucksystem als nicht wärmegedämmtes Kaltdach.

Konstruktionsmerkmale:
Die Konstruktion ist, entsprechend den Füllungsdicken, mit Aluminium-Andruckprofile von aussen abzudichten.

Tragwerk:
Das Tragwerk der Fassaden-Konstruktion besteht aus rechteckigen Mehrkammer-Hohlprofilen. Die tragenden Profile sind raumseitig angeordnet. Alle Profilkanten sind gerundet. Die Riegelprofile werden ausgeklinkt und überlappen im Kreuzungspunkt den Pfosten, um eventuell auftretende Feuchtigkeit sicher abzuleiten. Horizontale Stöße bei mehrgeschossigen Fassaden sind mit - zum System gehörenden - Stoßverbindern und Stoßstücken auszuführen. Für vertikale Dehnungs- und Montagestöße sind entsprechende systemseitige Alu-
Einschubprofile und Halbschalen sowie Dehnungsstoß-Dichtstücke einzusetzen.

Baukörperanschlüsse:
Wandanschlüße:
Anschluss unten mit äußerer Aluminium-Fensterbank

Unten schließt die Fassade an die Baukörperbrüstung (Aufkantung) an. Die Elemente sind innerhalb des tragenden Baukörpers und dessen Dämmebene einzubauen. Die Abdichtung des Anschlusses erfolgt hinter der wasserführenden Ebene der Fassadenkonstruktion mit einer wannenförmig verlegten Dichtungsfolie unter Beachtung der Entwässerungs- und Belüftungstechnik. Der verbleibende Raum zwischen dem unteren Riegelprofil und dem Baukörper ist mit einem Dämmelement zu schließen.

Auf der Innenseite ist ein Aluminiumwinkel 20/100 m, t = 2 mm bündig mit der Riegelunterkante zu montieren. An diesem Aluminiumwinkel wird die innere Dichtungsfolie angeklebt und zusätzlich mit einem Aluminium- Anschlußprofil gesichert. Die Dichtungsfolie ist bis an den Baukörper zu führen und dort zu verkleben. In den Fassadenfalz ist mit einem KS-Hohlprofil eine dreimal abgekantete Aluminium-Fensterbank einzuspannen und durch verschrauben zu sichern. Die Aluminium-Fensterbank, t = 3 mm, hat eine Ausladung von ca. ??? mm mit seitlichen Aufkantungen.

Türanschlüsse:
Anschluss unten (Türen) Bodenschwelle:

Die Höhe des Fußbodenaufbaues beträgt ca. 5 mm (nur Bodenbeschichtung).

Der Anschluss unten im Bereich der Türen ist mit einer zum System gehörenden Bodenschwelle und einer Trennschiene auszustatten. Unterhalb der Türschwelle ist eine aufgeständerte, verzinkte Stahlrohrkonstruktion anzubringen, um die Türanlage abzustützen. Der Zwischenraum unterhalb der Basis und des Rohfußbodens ist allseitig mit Wärmedämmung auszufüllen.

Auf der Innenseite ist die Basiskonstruktion für den Anschluss der bauseitigen Fußboden-Konstruktion vorzurichten. Der Bereich zwischen Fußbodenbelag und Basiskonstruktion ist mit Wärmedämmung zu verfüllen und die innere Anschlussfuge an den bauseitigen inneren Bodenbelag ist mit dauerelastischen Dichtstoffen zu versiegeln.

Auf der Außenseite erfolgt die Abdichtung mit einer an der Basiskonstruktion befestigten Dichtungsfolie, die bis auf den tragenden Baukörper zurückzuführen und dort zu verkleben ist. Die Anschlussfuge zwischen der Basiskonstruktion und dem äußeren bauseitigen Bodenbelag ist mit einem Kompriband zu schließen.

Die Sockelhöhen sind auf den Aufbau der anschließenden Basispunkte abzustimmen.

Anschluss seitl. monolithisch, stumpf:

Der Baukörper ist einschalig ausgebildet. Die Elemente werden in Baukörperebene ohne Anschlag eingebaut.
Zum Anschluss an den Baukörper ist im Falz des Pfostens ein wärmegedämmtes Wandanschlussprofil einzuspannen. Die innere Fuge zwischen dem Anschlussprofil und der Stahlbetonwand ist mit dauerelastischen Dichtstoffen zu versiegeln. Die äußere Anschlussfuge zwischen der Wand und Fassade ist mit einem Kompriband zu schließen.

 Anschluss Lichtdach (auf Betonwand):

Der untere Anschluss der Lichtdachkonstruktion erfolgt an eine bauseits erstellte Unterkonstruktion aus Beton.
Die Verankerung der Lichtdachkonstruktion erfolgt mittels Stahlkonsolen im Bereich der Sparrenprofile. Alle Bauteile der Lichtdachverankerung müssen konstruktiv so ausgelegt sein, dass sie die auf die Konstruktion einwirkenden Kräfte sicher aufnehmen und auf das Tragwerk des Baukörpers übertragen. Die Befestigung der Konsolen erfolgt mittels bauaufsichtlich zugelassenen Befestigungsmitteln. Auf der Innenseite ist an der Fußpfette ein winkelförmig gekantetes Aluminiumblech anzubringen. Dieses Blech schließt innen bündig mit den Sparrenprofilen ab. An dieses Blech schließt ein mehrfach gekantetes Aluminiumblech durchlaufend als Abschottung bis in den Bereich der Unterkonstruktion an.

Auf der Außenseite ist der verbleibende Raum zwischen der Fußpfette und der Unterkonstruktion mit einem Dämmelement zu schließen. Weiterhin ist in diesem Bereich hinter der wasserführenden Ebene ein Wasserleitblech und eine Dichtungsfolie dicht anzuschließen beziehungsweise zu montieren. Gleichzeitig ist eine wannenförmig zu verlegende Dichtungsfolie in die Stoßfuge der oben genannten Bleche mit einzubinden.

Verglasung:
Alle Glasscheiben - auch die der Einsatzelemente - sind in der gleichen Ebene angeordnet. Die raumseitigen Verglasungsdichtungen aus witterungsbeständigem schwarzem EPDM haben in den Pfosten und Riegeln ungleiche Bauhöhen (6 mm Versatz). Außen werden zwei Einzeldichtungen aus witterungsbeständigem schwarzem EPDM mit 5 mm Höhe angeordnet. Stoßbereiche (Pfosten/Riegel) sind mit Dichtungskreuzen aus EPDM auszuführen. Dachverglasungen sind grundsätzlich mit zwei Einzeldichtungen und einem Butyl-Dichtband auszuführen.

Belüftung:
Die Falzgrundbelüftung sowie der Dampfdruckausgleich erfolgen über die vier Ecken eines jeden Scheibenfeldes in den Pfostenfalz. Für eine feldweise Entwässerung und Belüftung sind in den Aluminium-Andruckprofilen, Deckschalen und Dichtungen entsprechende Öffnungen vorzusehen.

Sonnenschutz-Einfach-Glas (VSG) (Dach):
Sonnenschutzglas VSG mit geeigneter Sonnschutzschicht. Überkopfverglasung betretbar zu Wartungs- und Reingungszwecken nach DIN 18008-6.

| Glasart. | VSG |
| --- | --- |
| Gesamtenergiedurchlässigkeit : | 44 % |

Sonnenschutz-Einfach-Glas (VSG) (Wand):

Eigenschaften wie "Sonnenschutz-Einfach-Glas (VSG)" zusätzlich : für absturzsichernde Verglasungen, bei Zugangsmöglichkeit des öffentlichen Personenverkehrs nach DIN 18008-2.

| Glasart. | VSG |
| --- | --- |
| Gesamtenergiedurchlässigkeit : | 43 % |

Licht- und Energiewerte nach DIN EN 410.

Auffachung:

| Innenschale/Außenschale: | Aluminiumblech |
| --- | --- |
| Dicke Innen/Außen: | 2 mm |
| Dämmkern aus PUR-Schaum: | 20 mm |

Profilansichtsbreiten / Profilbautiefen
Bautiefe  je nach System und statisch- konstruktiven Erfordernissen.
Profilansichtsbreiten gemäß Detailplanung.

| Profilansichtsbreiten: / (Pfosten, Riegel, Deckschalen) | ca. 60 mm |
| --- | --- |
| Pfosten (Profilbautiefen): | von 50 bis 250 mm |
| Riegel (Profilbautiefen): | von 55 bis 255 mm |
| Deckschale (Pfosten): | ca. 20 mm |
| Deckschale (Riegel): | ca. 15 mm |
| Andruckprofil für Brüstungssicherung: | ca. 45 mm |

RAL-Farbton nach Angabe des Architekten RAL 7016
Leitfabrikat: Schüco FWS 60 o. glw.

Angebotene Konstruktion (Fassade- und Dachsystem): '..........................................' vom Bieter einzutragen

Alternativ Verbundpaneel Dach:

Verbundpaneele nach DIN EN 14509 anstelle Dachglas (betretbar)

| Innenschale: | ca. 2 mm Aluminiumblech |
| --- | --- |
| Dämmkern: | ca. 40 mm Polystyrol-Hartschaum |
| Außenschale | ca. 2 mm Aluminiumblech |

Mit druckfestem Einleimer als Abstandshalter, durch Schrauben im Abstand von max. 300 mm, jedoch mindestens 3 Schrauben je Seite, gegen Verschieben gesichert.

Angebotene Konstruktion (Verbundpaneel-Dachsystem): '..........................................' vom Bieter einzutragen

Einbau Aluminium Tür-System:

Konstruktionsmerkmale:
Innen und außen flächenbündige Türkonstruktion mit beidseitig umlaufender 5 mm Schattenfuge, bei zweiflügeligen Antipanik-Türen mit 11 mm Schattenfuge. Die Türflügelprofile sind mit geteilten Verbundleisten bestückt. Das System ist mit rechteckigen Glasleisten auszustatten. Der untere Türabschluss ist, soweit keine anderen Anforderungen an den Fußpunkt durch Normen / Richtlinien / LBO's gegeben sind, mit einer Aluminium-/Kunststoff- Anschlagschwelle, Höhe 20 mm und einem Dichtungssystem für den Dichtschluss bei einem Prüfdruck bis 150 PA nach DIN EN 12208 auszustatten.

| Blendrahmen, Pfosten, Riegel: | ca. 65 mm |
| --- | --- |
| Flügelrahmen (Tür) flächenbündig: | ca. 65 mm |
| Flügelrahmen (Tür) mit innerem Aufschlag: | ca. 75 mm |
| Einsatzblendrahmen nach außen / öffnende Tür: | ca. 26 mm |
| Blendrahmen / Sockel, unten: | ca. 106 / 150 mm |
| Blendrahmen, seitlich und oben: | ca. 79 mm |
| Pfosten und Riegel: | ca. 94 mm |
| Flügelrahmen (nach außen öffnend): | ca. 98 mm |

Flügelprofil unten 142 mm oder Die Türflügel sind mit einem 4-seitig umlaufenden, auf Gehrung gefertigten Flügelprofil auszuführen.

| Blendrahmenverbreiterung: | 44 mm |
| --- | --- |
| Stulpprofil: | 65 mm |
| Flügelsprosse: | 94 mm |

RAL-Farbton nach Angabe des Architekten RAL 7016
Leitfabrikat: Schüco ADS 65 o. glw.

Angebotene Konstruktion (Alu-Tür-System): '..........................................' vom Bieter einzutragen

Zuluft über Fenster-System:
Thermisch getrennte, selbstregelnde Klapplüftung für Glasfalzeinbau/Blendrahmeneinbau mit selbstregelnder Kunststoffklappe mit Insektenschutz. Die Kunststoffkappe reagiert automatisch auf Druckdifferenzen/Windstärke und kann durch den Benutzer nicht beeinflusst werden.

| Betätigung: | Handbedienung |
| --- | --- |
| Endbearbeitung: | Pulverbeschichtet nach RAL-7016 |

Leitfabrikat: Renson THM90EVO o. glw.

Angebotenes Fabrikat (Zuluft): '..........................................' vom Bieter einzutragen

Abluft über Tür-System:
Thermisch getrennter Lüfter mit selbstregulierender Lüftungsklappe für die integrierte Montage in Ausfräsungen im oberen horizontalen Blendrahmen- / Verbreiterungsprofil. Adapter ermöglichen das Anpassen der Lüfter auf die benötigte Bautiefe. Die einströmende Außenluft wird ins Rauminnere mit Strömungsrichtung unter die Decke gelenkt. Bei stärkeren Windgeschwindigkeiten regelt die äußere Lüfterklappe automatisch die einströmende Luft ab, so dass keine Luftzugerscheinungen auftreten können. Die maximale Luftzufuhr in den Innenraum kann manuell in vier Stufen über das Klappenprofil begrenzt werden. Das Klappenprofil innen und der Wetterschutzschenkel auf der Außenseite werden über die gesamte Fensterbreite geführt und verdecken die einzelnen Kunststofflüfter. Das auf der Innenseite eingesetzte Gitter dient als Insektenschutz und kann zum Reinigen entnommen werden.

Leitfabrikat: Schüco VentoFrame o. glw.

Angebotenes Fabrikat (Abluft): '..........................................' vom Bieter einzutragen

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
Schließfunktion von Notausgangs- und Paniktüren:
"E" Wechselfunktion:
Grundstellung: Die Tür ist auf der Bandseite nur mit Schlüssel zu öffnen.
Schaltstellung: Auf der Bandgegenseite kann die Tür über den Drücker, auch im abgeschlossenen Zustand, immer geöffnet werden.

Vorgerichtet für Profilzylinder
Widerstandsklasse RC 2

Garnituren nach DIN EN 179:
Leitfabrikat: HOPPE Rotterdam o. optisch sehr ähnlich

Angebotenes Fabrikat: '..........................................' vom Bieter einzutragen

Türschliesser: Gleitschienen-Türschließer nach EN 1154, mit CE-Kennzeichnung, Montage auf der Bandseite.
Schließgeschwindigkeit, Endschlag, hydraulisch kontrollierte Öffnungsdämpfung sowie Schließverzögerung über Ventil komfortabel von vorne einstellbar. Montagekonsole mit universellem Lochgruppensystem.  DIN-L und DIN-R verwendbar.

-Für Türen gemäß den barrierefreien Standards nach DIN 18040.

Leitfabrikat: GEZE Obertürschließer TS 5000 ECline  o. glw.

Angebotenes Fabrikat (OTS): '..........................................' vom Bieter einzutragen

HINWEIS: Das im Kurztext angegebene Maß (BxH:)
Rohbaulichtmaß: Breite= Rohbauöffnung; Höhe= Rohbauöffnung

Abkürzungen:
PR = Pfosten - Riegel
AN= Arbeitsnehmer
EPDM=Ethylen-Propylen-Dien-Kautschuk

### Abschnitt 1 Glaskonstruktion für TH-E

**1.10 Statischer Nachweis und Werk- und Montageplanung, Alu-Fassadensystem**
*** Pauschalposition
Statischer Nachweis:
Für die Aluminiumfassaden- und Dachkonstruktion sowie sämtliche
Einbauelemente wie Türen und insbesondere Verglasungen und
Verankerungen ist ein nachprüfbarer statischer Nachweis gemäß
sämtlicher statischer Anforderungen einschließlich DIN 18008-4 in
elektronischer Form vorzulegen. Dieser statische Nachweis ist dem
Prüfstatiker rechtzeitig zur Prüfung und Freigabe vorzulegen. Sollten
Abweichungen von den vorgegebenen Profilen und Ausführungen
erforderlich sein, sind diese detailliert mit dem Architekten und dem
vom Bauherrn beauftragten Tragwerksplaner abzustimmen.

Werk- und Montageplanung:
Anfertigen und Liefern aller notwendigen Verlege- und Montagepläne für
nachfolgend beschriebene Aluminiumfassaden- und Dachkonstruktion
einschließlich Detailzeichnungen unter Berücksichtigung konstruktiver und
statischer Anforderungen. Die Konstruktionspläne dienen später als Aufmaß-
und Abrechnungsgrundlage.
- Prüffähige statische Berechnung, Windsogberechnung, Nachweise für Unterkonstruktion, Verankerung und Bekleidungselemente.
- Ausführungs-, Verlege- und Montageplanung einschl. Ansichten, Details sowie der Darstellung von konstruktiven Lösungen, Bauteilanschlüssen, Einbaufolge - Stücklisten.
- Gegebenenfalls Zulassung im Einzelfall
- Bauphysikalischer Nachweis (Wärmeschutz) ggf. Nachweis zur Wärmebrückenberechnung nach DIN EN ISO 10211.
- Eignungsnachweis des Bekleidungsmaterials für die Verwendung als Fassadenverkleidung.
- Erstellung von Ausführungsplänen einschließlich der erforderlichen Raster-, Montage- und Dübelsetzplänen, sowie Detailzeichnungen für die verschiedenen Anschlusssituationen.
- Ermittlung und Dokumentation von Auszugswerten der bauaufsichtlich zugelassenen Verankerungsmittel am bauseitigen Untergrund. (Grundlage für die Erstellung des statischen Nachweises.)
- Abstimmung der Ausführung, Vorlage von Handmustern.
Hinweis: Aufmaß wird vor Ort durchgeführt. Die Zeichnungen
sind rechtzeitig digital dem AG zur Freigabe vorzulegen.

Bauteil: EIS-1 und 2, Außenanlage
Menge: 1,000 psch

**1.20 Alu-Glas-Fassaden-Element, Wand**
Lieferung und Montage von Wänden aus Alu-Glas-Fassadenelement.

| Material: | Aluminium / Glas |
| --- | --- |
| Breite: | ca. 1,7 m |
| Länge: | ca. 4,38 m |
| Höhe (Vorne): | ca. 2,2 m |
| Fläche: | ca. 9,3 m² |
| Oberflächen: | Pulverbeschichtet |
| Festfelder: | 14 Stk. |
| Festfelder Verglasung: | Mono VSG |

Anschlüsse:

| Seitlich: | AS an 90° Eckausbildung des Fassadenelement |
| --- | --- |
| Oben: | AO an Lichtdachkonstruktion |
| Unten: | Anschluss unten mit äußerer Aluminium-Fensterbank |

Siehe folgende Plananlage:
-231213_EIS2_5_AR_TG_DT_THE_6721_P_3

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Einbauort: EIS 1, Außenanlage TH-E
Menge: 9,300 m²

**1.30 Alu-Glas-Fassaden-Element, Glasdach**
*** Grundposition ZZ 1.0
Lieferung und Montage von Dächer aus Alu-Glas-Fassadenelement.

| Material: | Aluminium / Glas |
| --- | --- |
| Breite: | ca. 1,7 m |
| Länge: | ca. 4,38 m |
| Höhe: | ca. 0,86 m |
| Schräglänge: | ca. 4,46 m |
| Fläche: | ca. 7,6 m² |
| Dachneigung: | ca. 11° (gemäß Detail) |
| Oberflächen: | Pulverebeschichtet RAL 7016 |
| Festfelder: | 6 Stk. |
| Festfelder Verglasung: | Mono VSG mit Absturzsichernde Verglasung nach Din 18008 |

Anschlüsse: Allseitiger Anschluss an die zuvor beschriebenen Fassadenkonstruktionen.

Siehe folgende Plananlage:
-231213_EIS2_5_AR_TG_DT_THE_6721_P_3

Leitfabrikat: Schüco FWS System
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Einbauort: EIS 1, Außenanlage TH-E
Menge: 7,600 m²

**1.40 Alu-Glas-Fassaden-Element, Verbundpaneel Dach**
*** Wahlposition ZZ 1.1
Alternativ Position für Glasdach: Dach mit Verbundpaneele

| Material: | Verbundpaneel nach DIN EN 14509 |
| --- | --- |
| Oberflächen: | Pulverebeschichtet RAL 7016 |

Anschlüsse: Allseitiger Anschluss an die zuvor beschriebenen Fassadenkonstruktionen.

Einbauort: EIS 1, Außenanlage TH-E
Menge: 7,600 m²

**1.50 Alu-Glas-Fassaden-Element, Einsatztürelement, bxh 1,20x 2,135 m (Fluchtweg)**
Die Lieferung und fachgerechte Montage der Aluminiumtür im Wintergartensystem, geeignet für Fluchtwege.

| Material: | Aluminium / Glas |
| --- | --- |
| Öffnungsbreite: | ca. 1,2 m |
| Öffnungshöhe: | ca. 2,135 m |
| Funktion: | E |
| Schloss Mehrfachverriegelung: | RC2 / Vorgerichtet für Profilzylinder |
| Betätigung: | Knauf / Drücker |
| Türschließer mit Rastfeststellung: | Ja |
| Verglasung: | Mono VSG |
| Alu-Paneelfelder Ausfachung: | 2 Stk |

Anschlüsse:

| Seitlich: | AS beidseitig teilweise (Warmfassade) monolithisch, stumpf mit 90° Eckausbildung mit einem wärmegedämmten Aluminium Kantteil, Alublech innen und außen t = 3 mm, Dämmung t = 30 mm, an vor beschriebenes Fassadenelement |
| --- | --- |
| Oben: | AO an Lichtdachkonstruktion |
| Fußpunkt Tür: | Anschluss unten (Türen) Bodenschwelle |

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Einbauort: EIS 1, Außenanlage TH-E
Menge: 1,000 Stk

**1.60 Lüfter zur Abluft über Tür**
Lieferung und Montage von thermisch getrennten Lüftern als Abluft
mit selbstregulierenden Lüftungsklappen. Volumenstromkennwerte
nach EN 13141-1. Geprüft in Kombination mit Fenstern nach
DIN EN 14351-1

| Material: | Kunststoff /Aluminium |
| --- | --- |
| Einbautiefe: | 50 - 184 mm |

Siehe Leitbeschreibung
Menge: 1,000 Stk

**1.70 Lüfter zur Zuluft über Fenster**
Lieferung und Montage eines thermisch getrennten
Zuluftsystems in der vertikalen Verglasung gegenüber
der Tür, mit selbstregulierenden Klapplüftungen für den
Einbau in den Glasfalz oberhalb der vertikalen Verglasung.

Siehe Leitbeschreibung
Menge: 1,000 Stk

**1.80 Sockelblech, eloxiertem Aluminium, i. H. ca. 60 cm**
Das Sockelblech aus eloxiertem Aluminium wird mit
Spenglerschrauben mit einer Höhe von ca. 40 cm am
Fensterrahmen befestigt. Hinter dem Sockelblech wird
eine Flüssigabdichtung gemäß DIN 18533, z.B. Triflex
SmartTec oder Ähnliches, mindestens 10 cm hoch angebracht.
Inklusive fachgerechter Eckausbildung an vier Stellen.

Siehe folgende Plananlage:
-231213_EIS2_5_AR_TG_DT_THE_6721_P_3
Menge: 10,500 m

### Abschnitt 2 Stundensätze

**2.10 Stundensatz für Vorarbeiter**
*** Bedarfsposition ohne GB
Für Arbeiten, die mit besonderem Auftrag der Bauleitung im
Stundenlohn auf Nachweis auszuführen sind für:
Vorarbeiter
Menge: 5,000 Std

**2.20 Stundensatz für Facharbeiter**
*** Bedarfsposition ohne GB
Für Arbeiten, die mit besonderem Auftrag der Bauleitung im
Stundenlohn auf Nachweis auszuführen sind für:
Facharbeiter
Menge: 5,000 Std

**2.30 Stundensatz für Bauhelfer**
*** Bedarfsposition ohne GB
Für Arbeiten, die mit besonderem Auftrag der Bauleitung im
Stundenlohn auf Nachweis auszuführen sind für
Bauhelfer
Menge: 5,000 Std
